# Burg Ranis - Sanierung Torhaus und Hungerturm
Angebotsaufforderung (GAEB 90, DA83)
DV-Nummer: 22-068
Eröffnung: 19.03.26
Währung: EUR
Auftraggeber: Stiftung, Thüringer Schlösser und Gärten, Schloßbezirk 1, 07

## Los 18 Abbrucharbeiten Treppenhaus
Datum: 02.03.26

*Hinweis*
Allgemeine Baubeschreibung & Vorbemerkungen

Lage:
Die Burg Ranis befindet sich oberhalb der
gleichnamigen Stadt auf einem Zechsteinbergrücken an
der Südseite des
Orlatals nahe der Stadt Pößneck. Über mindestens vier
Zufahrtsstraßen sind Burg und Stadt, aus Krölpa und
Pößneck
kommend von Norden sowie aus Seisla/Könitz von Westen
und von Süden über Schmorda, zu erreichen.

Allgemeines zur Geschichte:
Seit beinahe 900 Jahren ist der Bergrücken mit der
Burg Ranis bebaut. Seit dem 12. Jahrhundert und
nachfolgenden
Bauzeiten sind Gebäude, bauliche Anlagen bzw. auch
Reste dieser erhalten geblieben.

Die gesamte Burganlage steht unter Denkmalschutz.

Unterhalb des Torhauses befindet sich an der Südseite
der hohe Zugang zur Ilsenhöhle, die nach jüngsten
archäologischen Grabungen auf eine Besiedelung von bis
vor ca. 45.000 Jahren zurückgeht. Die Höhle ist damit
die
älteste Siedlungsstätte des Homo sapiens im nördlichen
Europa.

Die Burg ist vom Torhaus aus in zwei Hälften
unterteilt; östlich des Torhauses befindet sich der
Wirtschaftshof und
westlich der Schlosshof mit dem daran anschließenden
Kernburghof. Die auf der Westseite des Schlosshofs
gelegenen
Gebäude der Anlage (alle Schlossflügel, der Bergfried,
sämtliche Mauern etc.) sind nicht Bestandteil der
Baumaßnahmen.

Das Torhaus:
Die heutige Gebäudekubatur ist das Ergebnis
zahlreicher Um-, Ausbau- und Erweiterungsmaßnahmen
seit dem Ende
des 12. Jahrhunderts. Zwischen dem Hungerturm im
Norden und dem in das Torhaus einbezogenen romanischen
Südturm mit Resten der Burgkapelle befinden sich das
Tor mit Torgasse und die Schildmauer (14./15.
Jahrhundert) mit
vier Erkern (von 1492) nach Osten. Auf der Westseite
ist 1551 ein Anbau mit Staffelgiebel errichtet worden.
Die
Torgasse überspannt ein Verbindungsbau von 1648
zwischen Staffelgiebel und südlichem Treppenhaus am
Südturm.
Lediglich der hofseitig offene Bereich vom
Staffelgiebel zum Hungerturm lässt einen der vier
Bögen der im 15.
Jahrhundert erweiterten Schildmauer erkennen  davor
ein Laubengang. Auf der Schildmauer befinden sich
sowohl die
vier Erker nach Osten als auch eine
spätgotisch-renaissancezeitliche repräsentative
Wohnetage.

Der kurze Überblick der Bauteile des Torhauses
verdeutlicht bereits die vielfältige Durchmischung der
über die
Jahrhunderte vorgenommenen Umbauten. Ebenso vielfältig
sind die daraus resultierenden Mängel und Schäden an
der
Bausubstanz sowie auch der enorme Bestand erhaltener
bauzeitlicher Befunde wie Malereien, Verzierungen und
Nutzungsspuren innerhalb der weitgehend überkommenen
bauzeitlichen Raumdisposition. Das Gebäude blieb über
die
Jahrhunderte als einziger Bau der Burg Ranis von
Bränden und vollständigen Überformungen verschont.

Bei dem Torhaus handelt es sich somit um eine sehr
hochwertige Bausubstanz, die entsprechende Fachkunde
in der
Denkmalpflege und handwerkliche Fähigkeiten am
Baudenkmal, Kenntnisse historischer Baukonstruktionen
sowie
umfangreiche Erfahrungen der am Bau beteiligten Firmen
in Restaurierung und in Konservierung voraussetzen
muss.
Ein sensibler, bestandsorientierter Umgang mit der
überkommenen Bausubstanz ist Grundvoraussetzung für die
Herangehensweisen zur Erhaltung des Baudenkmals.

Ziel der Sanierungsmaßnahmen:
Die Baumaßnahmen innerhalb des
Sonder-Investitionsprogramms SIP I sind auf statische
Sicherung und Sanierung der
Gebäudehülle (Dach, Fassaden) beschränkt. Ein weiterer
Innenausbau erfolgt nicht und somit auch keine
anschließende Nutzungsaufnahme. Lediglich grundlegend
notwendige Arbeiten im Inneren werden durchgeführt, die
einerseits baukonstruktiv bedingt (Holzbalkendecken,
tragende Fachwerkwände etc.) und andererseits für den
späteren
Ausbau erforderlich sind (Innentreppe,
Grundinstallation Elektro).

Eine Ausnahme bildet der bereits fertiggestellte und
im Betrieb verbleibende Raum der Museumskasse im
Erdgeschoss, welcher von der Torgasse aus erschlossen
wird. Dergleichen wird der Museumsbetrieb in der
Schwarzküche (Wärmeküche) und am Zugang zum Verlies im
Hungerturm nach Beendigung der Bauarbeiten
wiederaufgenommen.

Zugänglichkeit:
Die Burg verfügt nur über eine einzige Zugangsstraße
von Osten her. Diese ist gleichermaßen die
Baustellenzufahrt
und auch die Zuwegung für Mitarbeiter der Burg
einschließlich für den Besucherverkehr. Unterhalb der
Burgzufahrt
befindet sich ein großer städtischer Besucherparkplatz
mit Bushaltestelle. Bei Bedarf und kurzer zeitlicher
Begrenzung
kann nach Voranmeldung über den Bauherrn/die
Bauleitung ein Teilbereich temporär als
"Umschlagplatz" für die
Anlieferung von Baustoffen dienen.

Die mögliche Größe der Baufahrzeuge für die Baustelle
am Torhaus wird begrenzt durch die Abmessungen des
unteren
Burgtores (lichte Öffnung Höhe 3,91 m mit Rundbogen
und Breite 2,64 m) sowie Länge und Breite der
Burgauffahrt an
deren unterem Ende sich seitlich anschließend eine
zeitweise geöffnete gastronomische Einrichtung
befindet. Die
Durchfahrt durch das Torhaus begrenzen das Mauertor
der Zwingermauer (rundbogig, lichte Öffnung 3,57 m
hoch, 2,77
m breit) und das Tor mit schräg verlaufender Torgasse
(spitzbogig, lichte Öffnung 3,49 m hoch, 2,70 m
breit). Somit ist
davon auszugehen, dass nur mit kleineren Baufahrzeugen
in die Burg hineingefahren werden kann.

Baustellenverkehr:
Über die gesamte Bauzeit hinweg soll der
Museumsbetrieb aufrechterhalten werden. Gegenwärtig
(Stand Mai 2024) hat
das Museum folgende Öffnungszeiten:
29.03.  31.05.2024: Freitag 13-17 Uhr; Samstag,
Sonntag, Feiertage 10-17 Uhr
01.06.  30.09.2024: Mo + Di Ruhetag; Mi-So, Feiertage
10-17 Uhr
01.10.  31.10.2024: Freitag 13-17 Uhr; Samstag,
Sonntag, Feiertage 10-17 Uhr
01.11.  22.12.2024: Samstag, Sonntag, Feiertage 13-17
Uhr
23.12.2024  21.02.2025: Schließzeit
Das bedeutet, sowohl während der Öffnungszeiten als
auch außerhalb ist mit Besucherverkehr zu rechnen.
Sofern das
möglich ist, sollte der Lieferverkehr, insbesondere
große Anlieferungen außerhalb der Öffnungszeiten
erfolgen. Der
Bauherr behält sich vor, nach Erfordernis
Anlieferungszeiten festzulegen. Zur Lagerung von
Baumaterialien können
nach Absprachen mit Bauherr und Bauleitung größere
Flächen auf dem Wirtschaftshof und kleinere Flächen
auf dem
Schlosshof bestimmt werden. Flächen für Material- und
Aufenthaltscontainer oder auch für Mitarbeiter-PKW
gibt es nur
in begrenztem Umfang auf dem Wirtschaftshof. Die
Burgzufahrt ist als einzige Feuerwehrzufahrt
freizuhalten.

Kranbenutzung:
Für die Baustellenorganisation wird mit den
Gerüstbauarbeiten ein stationärer Kran (Potain IGO 36)
mit einer max.
Tragkraft von 4000kg und einer Ausladung von 32m
aufgestellt. Dieser kann nach sachkundiger Einweisung
von den
Firmen benutzt werden. Allerdings schränken die
örtlichen Gegebenheiten (Gebäudehöhen, Gerüstdachhöhe,
Bäume,
maximale Auslegungsweite, Drehmöglichkeiten) die
Nutzungsfähigkeit stark ein  siehe
Baustelleneinrichtungsplan.
Demnach kann nicht davon ausgegangen werden, dass der
Kran für jeden Einsatzzweck geeignet ist und jede
Stelle
überhaupt andienen kann. Gründe sind die Größen der
Torgasse des Torhauses und des unteren Tores, die nur
einen
Kran mit einer maximalen Auslegungsweite von 32 m
zulassen. Sämtliche Größen Mobilkräne passen nicht
durch das
untere Tor. Eigene Baustellenbelieferungen mit
Schrägaufzügen sowie Transporte per Hand ab unterem
Tor etc. sind zu
berücksichtigen.
Die Krannutzung ist eigenverantwortlich mit dem
Kransteller abzustimmen und abzurechnen.

Brandschutz:
Vor dem Hintergrund dramatischer Brandereignisse in
Baudenkmalen (Paris, Kathedrale Notre Dame; Kopenhagen,
Alte Börse und Ohrdruf, Schloss Ehrenstein) ist auch
für das Torhaus der Burg Ranis der Brandschutz enorm
wichtig.
Innerhalb der Baustelle ist das Rauchen strengstens
verboten. Bei unvermeidbaren Schweißarbeiten,
Dachklempnerarbeiten oder jeglichem Umgang mit offenem
Feuer ist das vorher mit Bauherr und Bauleitung
abzustimmen, im Einzelfall sogar freigeben zu lassen
sowie Brandschutzmaßnahmen zu ergreifen. Nach
Beendigung
der Arbeiten sind täglich alle selbst verlegten
elektrischen Leitungen (Kabeltrommeln etc.) am
Baustromverteiler
stromlos zu schalten. Im Bestand vorhandene
elektrische Leitungen im Gebäude (ausgenommen
Baustromeinrichtungen) dürfen nicht benutzt werden.

Naturschutz:
Für die Dauer der Baumaßnahmen ist ein
Fledermausgutachter beauftragt, der sich um die
Belange des Naturschutzes
kümmert und die Einhaltung der gesetzlichen
Bestimmungen überwacht. Im Dachgeschoss des Torhauses
sind
Fledermäuse vorhanden. Es ist nicht komplett
auszuschließen, dass es in einigen Bereichen deswegen
zu
Unterbrechungen dar Bauarbeiten kommen kann .  Der
nördliche Hungerturm wurde jedoch bereits als
Fledermausquartier baulich hergerichtet und die
Umsiedelung der Fledermäuse soweit möglich
vorgenommen, so dass
kaum mit Baubehinderungen zu rechnen ist. Der
Innenbereich des Hungerturms ist nicht Bestandteil der
Bauarbeiten
und muss somit auch nicht betreten werden. Weitere
Tierarten wie Dohlen und Siebenschläfer, Eidechsen
etc. sind
ebenfalls im Gesamtobjekt Burg Ranis vorhanden. An den
Fassadenflächen werden einige Fugen im
Natursteinmauerwerk für Fledermäuse und andere
Kleintiere partiell geöffnet bleiben. Dies wird im
Rahmen der
Bauausführung und der ökologischen Baubegleitung durch
den Gutachter festgelegt.

Baustellenlärm, Arbeitszeiten gemäß Baugenehmigung:
Während der Bauphase dürfen gemäß 3.2.3 i. V. m. 3.1.1
d) der AVV Baulärm die von der Anlage (Baustelle)
ausgehenden Geräusche mit einem Schallpegel von
maximal 55 dB(A) tagsüber und maximal 40 dB(A) nachts
auf die
nächstgelegene Bebauung, welche zum Aufenthalt von
Menschen bestimmt ist (Bürogebäude, Gewerbe,
Wohnbebauung) einwirken (Immissionsrichtwert) nicht
überschritten werden. Als Nachtzeit gilt die Zeit
zwischen 20 Uhr
und 7 Uhr. Maßnahmen zur Minderung von Baulärm nach
Anlage 5 der AVV Baulärm sind umzusetzen. (A) Hiernach
sind Arbeiten mit Maschinen zu konzentrieren, das
heißt weitestgehend parallel auszuführen. Weiterhin
sind lärmfreie
Zeiten anzustreben. Der Bauablauf ist daher so zu
planen, dass im Zeitraum von 11:30 Uhr bis 13:30 Uhr
keine oder die
Arbeiten mit den geringsten Emissionen erfolgen. (H)

Anforderungen nach der TA Luft
Es besteht aufgrund von § 22 BImSchG i. V. m. der TA
Luft die Pflicht, Staubemissionen zu mindern.
Hinsichtlich
staubverursachender Arbeiten (z.B.
Trennschneidarbeiten) ist daher zu fordern, dass die
Staubentwicklung durch
Kapselung oder Befeuchtung unterbunden wird. (A)

Fachliche und rechtliche Stellungnahme
Die Baustelle stellt eine immissionsschutzrechtlich
nicht genehmigungsbedürftige Anlage im Sinne des § 3
Abs. 5 Nr. 3
des Bundes-Immissionsschutzgesetz (BImSchG) dar und
unterliegt damit den Anforderungen der §§22 ff.
BImSchG.
Entsprechende Pflichten ergeben sich aus § 22 BImSchG,
welche unter anderem durch die AVV Baulärm und die TA
Luft konkretisiert werden.

Sonstige Randbedingungen zur Baustelle:
Aufgrund der Komplexität und der Befunddichte des
Gebäudes ist ggf. mit Unterbrechungszeiten in
Teilbereichen
und/oder Änderungen im Bauablauf (bspw. temporäres
Ausweichen auf andere Bereiche im Rahmen der zu
erbringenden Leistungen) zu rechnen.

Am und im Gebäude verteilt sind 19 Höhenmarken
angebracht worden. Diese sind an Stelle von
Meterstrichen, die bei
der eingetretenen Verformung des Torhauses generell
nicht sinnvoll sind, bei Bedarf zum Einmessen der
Arbeitsbereiche zu nutzen. Generell ist untersagt,
selbst Meterstriche in den Räumen anzulegen oder
überhaupt
jegliche Beschriftungen, Markierungen, Skizzen etc.
(bspw. Telefonnummern von Mitauftragnehmern) auf
Wänden und
auf Decken vorzunehmen!

*Hinweis*
Weitere besondere Vertragsbedingungen

Die Ausschreibung erfolgt in verschiedenen Fachlosen .

1. Vertragsbestandteile

1.1 Die besonderen und zusätzlichen
Vertragsbedingungen und die Leistungsbeschreibung
dieses
Leistungsverzeichnisses.

1.2 Ausführungspläne des Entwurfsverfassers

1.3 Die allgemeinen Vertragsbedingungen für die
Ausführung von Bauleistungen (VOB Teil B - DIN 1961).

1.4 Die allgemeinen Technischen Vorschriften für
Bauleistungen (VOB Teil C - DIN 18299 ff).

1.5 Alle weiteren VDI- und DIN-Vorschriften in ihren
jeweils neuesten Fassungen, die anerkannten Handwerks
und
Haustechnikregeln und die Verarbeitungs- und
Herstellungsvorschriften für die zur Verwendung
kommenden
Materialien.

2. Dem Angebot liegen weiter folgende Bedingungen
zugrunde:

2.1 Für nicht den Normen entsprechende Ausführungen
muß die Zulassung von behördlich anerkannten Instituten
vorliegen. Die Durchführung einschl. der Kosten für
die Prüfung gehen zu Lasten des Unternehmers. Im LV
aufgeführte
Baustoffe und Ausführungsarten sind nur vorgeschlagen,
nicht vorgeschrieben. Vom Bieter vorgeschlagene Stoffe
bzw.
Bauteile müssen jedoch gleichwertig mit den
vorgeschlagenen Stoffen und Bauteilen sein. Der
Nachweis hierüber ist
vom Anbieter rechtzeitig vor der Materialdisposition
zu führen. Der Bieter haftet für alle von ihm
verwendeten Baustoffe
für deren Tauglichkeit auch dann, wenn sie vom
Auftraggeber vorgeschlagen wurden.

2.2 Zu den vertraglichen Leistungen, die durch die
vereinbarten Preise abgegolten werden, gehören auch:
Alle bei Angebotsabgabe ersichtl. Erschwernisse und
Behinderungen, sowie alle Leistungen, die bei
Beachtung der
Vorschriften, Normen, Richtlinien und Merkblätter
entstehen. Das Liefern der Baustoffe, soweit im
Leistungsverzeichnis
nicht anders bestimmt. Die Leistungen, die zur
Herstellung der Anlage offensichtlich erforderlich
sind, auch wenn sie
nicht im Leistungsverzeichnis erfasst sind.

2.3 Die örtlichen Gegebenheiten (Baustellenzufahrt,
Verkehrswege, Baustellenver- und -entsorgung, Baugrund,
Lagermöglichkeiten) sind zu berücksichtigen.
Verhandlungen über die Benutzung öffentlicher
Verkehrsflächen sind von
den Bietern eigenverantwortlich mit dem Ordnungsamt
der zuständigen Gemeinde  abzustimmen. Ebenso sind
Beschilderung und Beleuchtung für Baustellensicherung
vor Beginn abzuklären.

2.4 Der AN bestätigt durch die Auftragsannahme
ausdrücklich, dass er die Ausführungspläne eingesehen
und die
Baustelle besichtigt hat, ihm alle daraus
ersichtlichen Schwierigkeiten der Bauausführung
bekannt sind und auf der
Grundlage dieses vorliegenden, von ihm zu
bestätigenden Planungsstandes keinerlei Nachträge oder
Zusatzforderungen zu den LV-Positionen von ihm
gestellt werden.

2.5 Maße und Nivellement
Alle Maße und Eintragungen in den Planunterlagen sind
vor Beginn der Ausführung eigenverantwortlich zu
prüfen. Alle
Vorleistungen anderer am Bau beteiligter Firmen sind
vor der Weiterarbeit auf Grundlage der Vorleistung zu
überprüfen
und gegebenenfalls zu bestätigen. Aus ggf.
erforderlichen Nachbesserungen resultierende
Stillstandszeiten des
Nachfolgehandwerks werden nicht terminverlängernd
anerkannt. Es liegt somit im Interesse des
Folgehandwerkes die
Vorarbeit rechtzeitig zu überprüfen.

2.6 Stoff- und Preisgleitklausel werden nicht
vereinbart.
Alle angebotenen Einheitspreise gelten als Festpreise
für die gesamte Laufzeit der Baustelle.

2.7  Baustelleneinrichtung

2.8 Anordnungen über Änderungen und Erweiterungen der
geplanten Ausführung, nebst den dazu erforderlichen
Preisvereinbarungen, werden nur schriftlich durch den
Bauherrn gegeben. Entsprechende Anordnungen des
Bauherrn
werden ebenfalls erst nach schriftlicher Bestätigung
durch die Bauleitung wirksam. Die Rechnungsprüfung
durch die
Bauleitung erfolgt immer vorbehaltlich der
abschließenden Rechnungsprüfung durch den Bauherrn.
Vorab durch die
Bauleitung ausgehändigte, geprüfte Rechnungsrückläufe
werden erst durch die Bestätigung durch den Bauherrn
endgültig.

2.9 Termine:
Beginn der Arbeiten: Siehe Deckblatt
Fertigstellung der Arbeiten: Siehe Deckblatt

Die Leistungen die im nachfolgenden LV beschrieben
sind, müssen vom Bieter so kalkuliert und zeitlich
eingeplant
werden, dass ein optimaler Ablauf erzielt wird. Evtl.
durch den Bauablauf bedingte und von der Bauleitung
anerkannte
und bestätigte Terminverschiebungen sind zu
berücksichtigen. Restarbeiten zu den ausgeschriebenen
sowie evtl.
erforderliche Beihilfearbeiten und gesondert in
Auftrag gegebene Regiearbeiten sind auch außerhalb der
gegebenen
Termine auszuführen.

2.10 Ausführungsunterlagen des Auftraggebers
Der Auftragnehmer hat die Unterlagen, die nach dem
Vertrag vom Auftraggeber zu liefern sind, entsprechend
dem
Baufortschritt so anzufordern, dass die Übergabe durch
den Auftraggeber rechtzeitig erfolgen kann. Er hat alle
Unterlagen auf Vollständigkeit und Übereinstimmung mit
der Bauausführung zu überprüfen und eventuelle Einwände
vor Ausführung der Bauleitung schriftlich anzuzeigen.

2.11 Die Baustelle ist ständig sauber zu halten.
Bauschutt, Abfälle, Verpackungsmaterial usw. ist
abzufahren.
Beseitigung auf dem Baugelände durch Verbrennen und
Vergraben ist verboten. Bei Nichteinhaltung der
Sauberhaltungspflicht wird der Auftraggeber ohne
weitere Benachrichtigung des AN die Schuttbeseitigung
durchführen
lassen, die entstehenden Kosten dem AN gemäß
Belastungsanzeige anzeigen und durch Kosteneinbehalt
bei der
nächsten Abrechnung in Rechnung stellen. Die
Sauberhaltungspflicht gilt auch für die
Zufahrtsstraßen zur Baustelle.

2.12 Vor Baubeginn ist ein verantwortlicher
Vorarbeiter oder Polier schriftlich der Bauleitung zu
benennen.

2.13 Nachtarbeiten sind nur mit Zustimmung des AG
möglich und mit mindestens dreitägigem Vorlauf
anzumelden,
besser eine Woche.

2.14 Alle Notausgänge sind freizuhalten, es dürfen
keine Fahrzeuge, Werkzeuge oder sonstige Materialien in
diesen Bereichen gelagert werden.

2.15 Das Rauchen innerhalb des Gebäudes ist nicht
gestattet (ausgenommen gekennzeichnete Raucherräume).
Fehlverhalten wird mit einem Hausverbot geahndet.

2.16 Auf der Baustelle besteht Alkoholverbot.

*Hinweis*
Ausführungs- und Angebotsunterlagen

Bei computerunterstützter Angebotsausarbeitung sind
Langtext und Massen des vorliegenden
Leistungsverzeichnisses in jedem Fall verbindlich. Im
Angebot des Unternehmers erfolgt nur eine
Überprüfung der Preise. Der Computerauszug muss
aufgetrennt in einzelne Blätter und zusammengeheftet
eingereicht werden. Im Auftragsfall müssen die Preise
in das Originalangebot übernommen (übertragen)
werden.
Die beiliegenden Zeichnungen bilden die
Angebotsgrundlage.

*Hinweis*
Ausführungs- und Angebotsunterlagen

Bei Ausschreibungen in verschiedenen Losen behält sich
der Auftraggeber vor den Auftrag in einzelnen Losen zu
vergeben.
Die Abrechnung erfolgt nach den Losen mit getrenntem
Aufmaß.

Mit den im Leistungsverzeichnis enthaltenen Angaben
über Bauart, Bauteil, Baustoff und Abmessungen gelten
auch der
Herstellungsvorgang und -ablauf bis zur fertigen
Leistung, unter Zugrundelegung der anerkannten Regeln
der Technik
und der gesetzlichen und behördlichen Vorschriften,
als beschrieben.
"Bauart" bedeutet das Herstellen durch Zusammenfügen
der Stoffe und Bauteile bis zur fertigen Leistung.

Die im Leistungsverzeichnis angegebenen Abkürzungen
der Abrechnungseinheiten bedeuten: psch = pauschal, St
=
Stück, m = Meter, m² = Quadratmeter, m³ = Kubikmeter,
kg=Kilogramm, t=Tonne, h = Stunde, d = Tag, Wo =
Woche, Mt
= Monat, Jr = Jahr.
Bei Vorhaltung und Betrieb usw. ist die
Abrechnungseinheit das Produkt aus Mengen- und
Zeiteinheit.

Die Ausführung und Abrechnung von Stundenlohnarbeiten
erfolgt nach § 15 VOB/B.
Die im Leistungsverzeichnis aufgeführten
Stundenlohnarbeiten gelten für unvorhergesehene
Leistungen, deren
Abrechnung nach Einheitspreisen nicht zweckmäßig ist
und zur Gestellung von Hilfskräften für dritte Firmen.
Das Material für Stundenlohnarbeiten ist getrennt zu
lagern. Material-, Maschinen- und Gerätepreise gelten
für die
Abrechnung einschl. aller Zuschläge, Betriebsstoffe,
Handwerkszeuge usw. sowie An-und Abfahrt frei
Baustelle. Sie
müssen auf der Grundlage des Hauptangebotes kalkuliert
sein.

Das Führen eines Bautagebuches über die gesamte
Bauzeit kann von AG verlangt werden. Diese sind
arbeitstäglich
vorzulegen. Hierfür erfolgt keine gesonderte Vergütung.

Behinderungsanzeigen bedürfen in jedem Fall der
Schriftform, auch dann, wenn die Behinderung
offenkundig ist.
Sie sind unverzüglich schriftlich mitzuteilen.
Unterlässt er schuldhaft diese Mitteilung, hat der AG
daraus entstehenden
Schaden zu ersetzen.

Sämtliche Maße sind am Bau zu prüfen.

*Hinweis*
Baustelleneinrichtung

Baustelleneinrichtung soweit sie für die Erbringung
der Leistungen lt. Leistungsverzeichnis erforderlich
ist:
Baustelleneinrichtung allgemein, auf- und abbauen,
vorhalten für die gesamte Zeit der eigenen
Leistungserbringung.
U.A. sind mindestens vorzusehen bzw. zu
berücksichtigen (Aufzählung nicht erschöpfend):
- Zuwegung zur Baustelle herstellen, vorhalten und
wieder abbauen
- Beräumung und Wiederherstellung der selbst genutzten
Flächen für Lager- und Arbeitsplätze
- arbeitsplatzbezogene Beleuchtung (im Allg. mind. 15
Lux) unter Berücksichtigung des geplanten
Ausführungszeitraumes
- alle erf. Einrichtungen zur Transformation /
Verteilung von Strom und Wasser auf der Baustelle von
den zentralen
Anschlüssen aus
- notwendige Maschinen, Geräte, Hebezeuge, Werkzeuge
und sonstige Betriebsmittel, die zur vertragsgemäßen
Durchführung der Bauleistungen erforderlich sind (z.B.
Kran, Aufzug, Seilwinde, Schuttrutsche)
- Unterkünfte,  Werkstätten, Container, Lagerschuppen,
vorhandener Sanitärraum kann genutzt werden,
Verkehrssicherungen und dgl., soweit erforderlich
- Material-Vorhaltekosten, Lohnkosten, Personalkosten
- Besetzung der Baustelle mit Ersthelfern in erf.
Anzahl gemäß ASR/UVV einschl. Erste-Hilfe-Ausrüstung
- Aufstellung von Feuerlöschern in erf. Anzahl gemäß
ASR/UVV
- Erforderliche Arbeits- und Schutzgerüste, Auf- und
Abbau, Vorhaltung
- Genehmigungen, für die Nutzung erforderlicher
Flächen auf Nachbargrundstücken oder öffentlichen
Flächen und
Straßen
- Sauberhaltung der Baustelle, Zufahrtsstraßen und des
Gebäudes von allem Bauschutt usw.
- nach Material getrennte Beseitigung des Bauschuttes
in Containern (Entsorgungsnachweis)
- Schutz angrenzender Bereiche und nicht zu
behandelnder Flächen / Bauteile während gesamter
Bauzeit mit
geeigneten Mitteln
- während der Bauzeit auftretende Beschädigungen an
Nachbar- oder öffentlichen Grundstücken, Straßen,
Gehwegen
etc. sind nach Fertigstellung der Arbeiten
unverzüglich zu beseitigen
- Kosten für Vorhalten, Unterhalten und Betreiben der
Geräte, Anlagen und Einrichtungen einschl. Mieten,
Pacht,
Gebühren und dgl. werden mit dieser Pauschale vergütet
- Soweit nicht für bestimmte Leistungen (z.B.
Bedarfsleistungen) für das Einrichten der Baustelle
gesonderte  Positionen
im Leistungsverzeichnis enthalten sind, gilt die
Pauschale für alle Leistungen sämtlicher Abschnitte des
Leistungsverzeichnisses.
- Seitenschutz an allen Rohbauöffnunen gem.
UVV-Vorschriften bei Absturzgefahr
- Bedienpersonal für bauseitigen Baukran für die
eigene Leistung

Es erfolgt keine gesonderte Vergütung hierfür.

*Hinweis*
Allgemeine Hinweise Stemmarbeiten

Das gesamte Gebäude ist durch ein Fassadengerüst
eingerüstet. Bauseitig wird ein Kran gestellt, welcher
genutzt
werden kann. Entsprechendes Bedienpersonal ist zu
kalkulieren, keine ges. Vergütung.

Das Natursteinmauerwerk ist teilweise sehr
hohlraumreich, stark salzbelastet und enthält Gips als
Bindemittel. Durch
die Materialunverträglichkeit des salzbelasteten,
gipshaltigen Mauerwerkes mit mineralischen
Bindemitteln ist die Wahl
des Verpress- und Mauermörtels sehr begrenzt.
Aufgrund der sehr hohen Anforderungen an die
Materialverträglichkeit wurden, wo erforderlich, von
der MFPA Weimar
Produkte für den Einsatz empfohlen, die keine
Alternativprodukte ermöglichen.
Folgende Produkte wurden im Vorfeld von einem
Fachgremium festgelegt:
- Mauer- und Fugenmörtel: tubag HSM 2a, M5
- Absperrung Natursteinmauerwerk gegenüber neu
einzubringenden mineralischen Bindemitteln (z.B.
Ortbeton am
Ringanker, mineralische gebundenen Schüttungen, etc.):
Bitumenacrylatsystem: "WEBAC 5611 weiß", reaktiver
Füllstoff "tubag HSV-p00", siehe Handlungsanweisung
Entkopplung / Sperrschicht
Wenn gleichwertige Produkte zugelassen sind, ist die
Gleichwertigkeit vor der Ausführung vom AN
nachzuweisen und
von der Bauleitung bestätigen zu lassen,

Alle Schneid- und Bohrarbeiten sind mittels Absaugung
auszuführen. Es ist ein Filter für die Staubklasse M
zwingend zu verwenden.

### Titel 01 Baustelleneinrichtung

**01.1 Gerüste, Bautreppen und Sicherungsarbeiten**
Gerüst für die eigenen Arbeiten innerhalb des
Treppenhauses,
Bauhilfstreppen, Geländer und Abschrankungen an
vorhandenen Türöffnungen entsprechend den Vorschriften
der
Berufsgenossenschaften und der Baurechtsbehörde
herstellen,
vorhalten und entfernen.
Menge: 1,000 psch

**01.2 Umweltverträglichkeitsprüfung (UVP) an Bauschutt**
Durchführung einer Umweltverträglichkeitsprüfung (UVP)
gem.
Ersatzbaustoffverordnung (Mantelverordnung) an
Bauschutt,
durch ein unabhängiges Prüflabor; einschl. Prüfbericht.
zur Festlegung der Entsorgungswege
Menge: 1,000 psch

**01.3 Raumgerüst, Lastklasse 4, Aufbau**
Raumgerüst als flächenorientiertes Standgerüst gemäß
DIN EN 12811-1, mit horizontalem Podiumsbelag, mit
allseitigem Seitenschutz und einer Gerüstlage,
aufbauen.
Bauart:  flächenorientiertes Standgerüst
Leistungsumfang:  Aufbau
Lage:  innen
Höhe einzurüstende Fläche: bis ca. 16 m
Untergrund:  Bodenbelag im Bestand, Pflasterbelag
Verwendungszweck: Abbruch Treppe
Durch vorhandene Deckenbalken wird es zu
Mehraufwendungen in der Errichtung, Umbau sowie Abbau
kommen. Umbauarbeiten für die eigenen Montagezustände
sind
einzuplanen.
Lastklasse:  4 (bis 3 kN/m²)
Menge: 730,000 m³

**01.4 Raumgerüst, Lastklasse 4, Gebrauchsüberlassung**
Gebrauchsüberlassung des Raumgerüsts als
flächenorientiertes Standgerüst.
Lastklasse: 4 (bis 3 kN/m²)
Menge: 3000,000 m³Wo

**01.5 Raumgerüst, Lastklasse 4, Abbau**
Raumgerüst als flächenorientiertes Standgerüst gemäß
DIN EN 12811-1, mit horizontalem Podiumsbelag, mit
allseitigem Seitenschutz und einer Gerüstlage, abbauen.
Lastklasse: 4 (bis 3 kN/m²)
Menge: 730,000 m³

### Titel 02 Abbruch - Treppenanlage

*Hinweis*
Der Abbruch der Treppenanlage erfolgt im
Gebäudeinneren. Es
ist kein direkte Zugang von außen möglich.
Die notwendigen Absperrmaßnahmen der Türöffnungen pro
Geschoss sind durch den Unternehmer zu bringen.

An den vorhandnen historischen Wänden sind teilweise
historische Befunde vorhanden, welche nicht beschädigt
werden
dürfen. Vor dem Abbruch ist eine entsprechende
Einweisung
mit der Bauleitung durchzuführen.

Die Flächen mit Abbruch müssen seitens der Bauleitung
und
Fachbauleitung (Restaurator) freigegeben werden.

**02.1 Holztreppe mit Belag, abbrechen**
Vorhandene Treppenkonstruktion mit Treppengeländer,
Handlauf, Bodenaufbau im Gebäudeinneren vollständig
abbrechen und entsorgen für einen Ersatzneubau.

Das Treppenhaus besitzt keinen direkten Ausgang in das
Freie.
Mehraufwendungen für Transport usw. sind einzuplanen.

Anzahl Treppenläufe:  6
Anzahl Treppentreppenstufen: 45
Steigungsverhältnis:  18/30 cm
Anzahl Podeste:  6
Anzahl der Geschosse:  4
Treppenwange:  Massivholz, beidseitig
Abmessung Treppenhaus: ca. 350/700/850 cm (L/B/H)
Abfallschlüssel  170201, AIII
Bodenbelag:  Holzdielung, lackiert, genagelt
  auf Deckenbalken ohne
  Schüttung
  verklebter Teppichbeleg auf
  Podesten sowie Trittstufen
Geländer:  Holz, lackiert, Höhe ca. 90 cm
  aufgesetzter Holzhandlauf
  einseitig, rechteckige
  Geländerpfosten /
  Geländerfüllung ca. 80/60 mm

Abrechnung nach m² Grundfläche. Setzstufen sowie
Unterschnitte werden nicht gesondert vergütet.
Menge: 73,000 m²

**02.2 Zulage Abbruch, Entsorgung Deckenverkleidung, HWL-Platte**
Zulage zum Treppenabbruch für Abbruch und Entsorgung
einer
geputzten HWL-Deckenverkleidung mit Unterkonstruktion
als
Deckenverkleidung

Unterkonstruktion:  Deckenbalken (Achsabstand
  ca. 60cm) mit Holzunterkonstruktion
  (Trag- und
  Grundlattung 30/50mm)
HWL-Dicke:  bis 50 mm
Putz:  gestrichen, Kalkzementputz

Höhe:  bis ca. 3,0 m
Menge: 45,000 m²

**02.3 Dielung genagelt, ausbauen, Kleinflächen, 1. OG**
Genagelte Holzdielung (lackiert) auf vorhandenen
Deckenbalken ausbauen, Nägel entfernen, Ausführung
erfolgt
in Kleinstflächen, Inkl. Entsorgung und
Deponiegebühren,
Abfallschlüssel: 170201, AIII

Dicke:  ca. 24 mm
Balkenabstand: ca. 60 cm
Ort:  1. OG
Menge: 17,000 m²

**02.4 Ausbau Deckenbalken, abschnittsweise**
Ausbau, Abtransport und Entsorgung von Holzbalken und
Holzbauteilen - hier insbesondere Deckenbalken und
Mauerlatten, usw. inklusive Befestigungsmaterial.

Nadelholz
Querschnitte  bis 30/26cm
Längen  bis 8,00m
Raumhöhe  bis 3,50m
Gexchosshöhe: bis 3,50 m
Altholzkategorie  A III, 170201

Der Ausbau muss aufgrund beengter Platzverhältnisse
abschnittsweise erfolgen, Annahme maximal 3 Abschnitte

Notwendige Abstützungen während des Ausbaus sind mit
einzukalkulieren, wenn nicht ausdrücklich separat
beschrieben.
Menge: 100,000 m

**02.5 Zulage Auflager freistemmen**
Zulage für das Freistemmen des eingebauten
Deckenbalkenauflagers. Die Schneidarbeiten haben im
Trockenverfahren zu erfolgen. Der Eintrag von Wasser
ist
verboten.
Auflagertiefe:  bis 50 cm
Größe Auflager:  ca. 30/30 cm
Notwendige Schneid- und Stemmarbeiten sind
einzukalkulieren.
Menge: 50,000 St

**02.6 Zulage Abbruch Treppenkonstruktion, Altholzkategorie IV**
Zulage für Abbruch und Entsorgung inkl.
Deponiegebühren bei
belasteten Material.
Einstufung in Altholzkategorie IV und Abfallschlüssel
170204*

Notwendige Mehraufwendungen für den Arbeitsschutz sind
einzukalklulieren.
Menge: 10,000 t

### Titel 03 Stundenlohnarbeiten

*Hinweis*
Stundenlohnarbeiten (Regiearbeiten) dürfen nur
nachgemeinsamer Absprache und ausdrücklicher Anweisung
durch die Bauleitung ausgeführt werden.

Die Verrechnungssätze enthalten den tatsächlichen Lohn
mit
den Zuschlägen für Gemeinkosten, einschl.
Sozialkassenbeiträge, vermögenswirksame  Leistungen und
dergl., sowie  alle weiteren Lohn- und
Gehaltsnebenkosten.
Zuschläge für Nacht-, Sonn- und Feiertagsarbeit sind
nicht
eingerechnet. Die Verrechnungssätze sind unter
Beachtung der
preisrechtlichen Vorschriften zu ermitteln.

Alle  Beihilfearbeiten im Rahmen der Gesamtbaumaßnahme
(welche auf Anordnung der  Bauleitung jederzeit
auszuführen
sind) werden ebenfalls als Stundenlohnarbeiten
abgerechnet.

Die Vergütung als Vorabeiterstunde erfolgt nur, wenn
dieser
auch fachlich für die Tätigkeit erforderlich ist,
ansonsten erfolgt
nur die Vergütung der Facharbeiterstunde, unabhängig
von der
persöhnlichen Qualifikation. Es obliegt dem AN das
richtige
Personal für die jeweilige Aufgabe auszuwählen.

Regiezettel sind nur gültig, wenn diese durch den AG
sowie die
örtliche Bauleitung signiert wurden. Regiezettel sind
spätestens
7 Werktage nach Ausführung einzureichen. Regiearbeiten
sind
jedoch vorher schriftlich anzuzeigen.

**03.1 Vorarbeiter**
Menge: 5,000 h

**03.2 Facharbeiter**
Menge: 8,000 h

USt %: 19,00
